# Los 2 MSR Einbau einer Wärmepumpe
Angebotsaufforderung (GAEB DA 2000 1.2, DA83)
Projekt: 13080108
Währung: EUR
Auftraggeber: Kommunale Immobilien Jena, Paradiesstraße 6, 07743 Jena
Erstellt mit: BUILDUP, ava, 16.10.2026

## 000 Los 2 MSR Einbau einer Wärmepumpe
Datum: 30.12.1899

*Hinweis: 1. Erläuterungen*
Von dem Gebäude Anger 26b wird das Gebäude Anger 26 mittels einer Nahwärmetrasse mit Abwärme versorgt. Diese Abwärme entsteht durch die Kälteerzeugung im Technikgebäude Anger 26b.  Dieses Heizwasser hat eine maximale Vorlauftemperatur von 40°C. Es wird im Moment direkt in einen Pufferspeicher gespeist und je nach Anforderung genutzt. Dieses Wärmepotential wird entweder direkt oder durch Anhebung der Vorlauftemperatur mittels des vorhandenen Fernwärmeanschlusses verwendet. Angestrebt bleibt, dass diese Abwärme so weit wie möglich direkt genutzt wird.

Durch die neue Abwärmewärmepumpe soll dieses Abwärmepotential weiter genutzt werden. Das Temperaturniveau soll auf 60 ... 65°C im Vorlauf angehoben werden und im Gebäude verbraucht werden. Dadurch wird eine zusätzliche Nutzung von rund 180.000kWh Abwärme aus der Kälteerzeugung möglich. In der Folge kann der Anger 26 künftig zu etwa 80 - 90% mittels Abwärmenutzung versorgt werden. Es wird angestrebt mit dieser Maßnahme die Gesamtnutzung der Fernwärme weiter zu minimieren. Ein weiterer Vorteil ist, dass die genutzte Abwärme nicht mehr über Kühltürme mit zusätzlichem Strom- und Wasserverbrauch abgeführt werden, was einen zusätzlichen Umwelteffekt mit sich bringt.

Zur Umsetzung dieses Projekts wird im Kellergeschoß des Gebäudes Anger 26 ein vorhandener Büroraum zu einem Technikraum umgenutzt. In diesem Technikraum wird die Wärmepumpe, Pufferspeicher, hydraulische Weiche und weiteres Equipment aufgestellt. Weiterhin wird in diesem Raum der Schaltschrank für die MSR-Technik aufgestellt.

*Hinweis: 2. Zusätzliche technische Vertragsbedingungen*
ZUSÄTZLICHE TECHNISCHE VERTRAGSBEDINGUNGEN

1.1 Normen und Vorschriften
Die für das jeweilige Gewerk bestehenden Normen und Richtlinien sind anzuwenden. Qualitätsangaben und Güteanforderungen sind Mindestangaben. Sie gelten als Vertragsbestandteil und dürfen bei der Ausführung ohne Genehmigung des Auftraggebers nicht gemindert werden. Änderungen während der Bauzeit gehen zu Lasten des Auftragnehmers. Soweit in der Leistungsbeschreibung auf Technische Spezifikationen, z .B. nationale Normen, mit denen Europäische Normen umgesetzt werden, europäisch technische Bewertungen, gemeinsame technische Spezifikationen, Internationale Normen, Bezug genommen wird, werden auch ohne den ausdrücklichen Zusatz: "oder gleichwertig" immer gleichwertige Technische Spezifikationen in Bezug genommen.

1.2 Stoffe, Bauteile
Die Lieferung von Zubehör und Ersatzteilen muss für die Dauer von zehn Jahren gesichert sein.

1.3 Ausführung
Der Auftragnehmer hat dem Auftraggeber auf die für das angebotene Fabrikat erforderlichen bauseitigen Leistungen rechtzeitig hinzuweisen. Falls erforderlich sind Detailzeichnungen zu übergeben. Der Auftragnehmer erhält vom Auftraggeber die erforderlichen Ausführungspläne M 1:50 oder teilweise M 1:100 und Berechnungsunterlagen. Die Unterlagen sind vom Auftragnehmer zu gegebener Zeit selbst anzufordern. Mit anderen Gewerken ist eine Zusammenarbeit erforderlich. Dies gilt auch für die Benützung von gemeinsamen Aussparungen oder Belegen von Schlitzen und Kanälen, ebenso die Trassenführung, die vom Auftraggeber zu koordinieren ist. Zur Vertragsleistung der Gewerke Elektroinstallationsarbeiten gehört:

Verlegung der Kabel und Leitungen (gemäß den Angaben der Gewerke Heizung, Lüftung, Sanitär), Einführen und Absetzen derselben.

Bei der Montage der Armaturen, Apparate, Schalter und Geräte ist auf eine einwandfreie Zugänglichkeit zur Wartung, bei der Bedienung und bei etwaigen Auswechslungsarbeiten zu achten.

Alle einzubauenden elektrischen Verbraucher - auch im Austausch - sind für die Nennspannungen 230 bzw. 400 V auszulegen.

Die Unterstützungskonstruktionen sind nach Maßgabe der erforderlichen Festigkeit bzw. der zulässigen Durchbiegung vom Unternehmer auszuwählen.Ebenso sind die Maßnahmen zur Dehnungsaufnahme vom Unternehmer festzulegen. Der Festigkeitsnachweis ist zu führen.

Dübel zur Befestigung müssen auf den Untergrund und die Anforderung (z.B. Brandschutz) abgestimmt sein; ihre Spreizkräfte dürfen keine zu großen inneren Spannungen erzeugen. Bei nicht ausreichend festem Untergrund sind Injektionsanker zu verwenden.

Jede Art von Rohren und Kanälen ist vor dem Einbau gründlich zu reinigen. Bei Montageunterbrechungen sind die Enden mit Schutzkappen zu versehen.

Späne von Bohren und Fräsen sowie Reste von Schleifstaub sind sofort von den bearbeiteten Teilen zu entfernen.

Bei Schweißarbeiten in der Nähe von Bauteilen der Baustoffklasse B2 bzw. B3 nach DIN 4102 Teil 1 sind geeignete Brandschutzmaßnahmen vom Auftragnehmer zu treffen. Das gilt analog für oberflächenfertige Bauteile anderer Baustoffklassen, insbesondere für glänzende, lackierte und gläserne Oberflächen.

Gewindeverbindungen mit Hanf sind anschließend zu säubern. Rohrtrennungen sind zu entgraten. Armaturen und Rohrleitungen sind so zu montieren, dass eine ausreichende Isolierung möglich ist.

Erforderliche Rohrdehnungen sind nach Wahl des Auftragnehmers als Bögen, Schleifen oder mit Kompensatoren auszuführen.

Alle unter Putz oder Estrich verlegten Leitungen erhalten eine flexible Umhüllung. Halterungen, Schellen, Konsolen u. dgl. sind grundsätzlich korrosionsgeschützt einzubauen.

Es sind nur die vorgesehenen Schlitze, Aussparungen, Durchbrüche zu belegen. Im Zweifel ist die Bauleitung zu konsultieren. Vor der Durchführung von Stemm-, Bohr- und Einsetzarbeiten an Estrichen, geputzten Wänden und Decken sind Leitungen mit einem Suchgerät zu orten.

Bei Fußbodenheizungen sind die Rohre für Vor- und Rücklauf zwecks gleichmäßiger Aufheizung im Wechsel zu verlegen. Bei Anhydritestrich sollte in der Regel eine Vorlauftemperatur von 60° nicht überschritten werden. Heizregister sind nicht über Bauwerksdehnungs- oder Setzungsfugen zu verlegen.

Bei im Fußbodenaufbau verlegten Rohrleitungen sind die Forderungen des Estrichlegers bezüglich der Lage und Dämmung der Rohre zu berücksichtigen. So sind Rohre grundsätzlich geradlinig, rechtwinkelig und parallel zur Wand unter Berücksichtigung kürzester Verbindungswege zu verlegen

Heizkreise dürfen Bauwerksfugen nicht kreuzen. Anbindeleitungen in Estrichfugen sind nur in geschützter Form, z.B. durch Rohrhülsen, zulässig.

Hohlräume und Zwickelbildungen sind zu vermeiden. Bei kreuzenden Rohren sind die Dämmungen der Rohre auszuklinken.

Kupferrohre in Fußbodenheizungen sollen hart gelötet werden.

Stoß- und Schnittstellen der Rohrdämmung sind zu verkleben; das soll erst nach der Druckprobe erfolgen.

Rohrbefestigungen im Fußbodenaufbau dürfen keinen Körperschall auf die Rohdecke übertragen.

Der Schwingungsschutz ist Sache des Auftragnehmers. Die zum Schwingungsschutz erforderlichen baulichen Fundamente werden nach seinen Angaben hergestellt.

Alle körperschallführenden Versorgungsleitungen müssen körperschalldämmend und bauwerksentkoppelt durch das Bauwerk geführt bzw. an ihm mittels körperschalldämmender Einlagen und Umwicklungen aus geeigneten Materialien befestigt werden.

Die Anzahl der Rohrbögen ist wegen der Druckverluste auf das technisch erforderliche Maß zu beschränken. Im Zweifel ist über die Leitungsführung und bauseitigen Leistungen eine Abstimmung erforderlich.

1.4 Preisinhalte
Ergänzend zu Nr. 4.1 DIN 18380 gelten als Nebenleistung:
- Die Schutzmaßnahmen bei Kreuzungen mit anderen Leitungen.
- Die erforderlichen Angaben zur bauseitigen Herstellung von Kessel-, Behälter- und Pumpenfundamenten.
- Das Weiterrücken fahrbarer Gerüste im Zuge des Arbeitsfortschritts für eigene und fremde Gerüste, sofern das ohne Auf- und Abbau und lediglich durch erneute Abstützung möglich und zulässig ist.
- Das Nachverzinken von Schnittstellen und Anschlüssen (Kaltverzinkung) auf der Baustelle.
- Dehnungsausgleich für Rohre.
- Konstruktions- und Ausführungspläne, die nur für das vom Bieter angebotene Erzeugnis bzw. Fabrikat gelten bzw. erforderlich sind. Dazu gehört auah das Maßnehmen auf der Baustelle zwecks Erarbeitung dieser Pläne.

Ist für Normelemente oder -bauteile eine allgemeine statische Berechnung Bestandteil des Preises und ist sie auf Verlangen vorzulegen oder - als Kopie - auszuhändigen, so gehört dieses zu den Nebenleistungen.

Ergänzend zu Nr. 4.2 DIN 18380 gelten als Besondere Leistung:

- Das mehrmalige Anschließen von Heizkörpern zum Zweck von Malerarbeiten u. dgl.
- Die Zuarbeit für die Ausbildung von Montageöffnungen für Behälter, Kessel u. dgl.
- Vom Auftraggeber geforderte Leistungsmessungen.

Wird im Zusammenhang mit der Bauausführung ein Wartungsvertrag abgeschlossen, so gelten die im "Leistungsprogramm für die Wartung von lufttechnischen und anderen technischen Ausrüstungen in Gebäuden" enthaltenen Leistungen grundsätzlich als vereinbart, soweit sie sachlich zutreffend und erforderlich sind; das Leistungsprogramm ist als VDMA-Einheitsblatt 24186 vom Verband Deutscher Maschinen- und Anlagenbau e.V. (VDMA) veröffentlicht und im Beuth Verlag zu beziehen.

*Hinweis: 3. Allgemeine Vorbemerkungen*
1. Allgemeine Vorbemerkungen

 Bei den Kommunalen Immobilien Jena (KIJ) wurde eine
zentrale
Gebäudeleittechnik mit dem System Unitron UC32 der
Firma Cylon Controls/
ABB aufgebaut. Weiterhin nutzen die Hausmeister eine
eigenständige, von
KIJ programmierte GLT-Software, welche auf den System-
und
Kommunikationsprotokollen des Cylonsystems beruht.

Aufbauend auf diese Protokolle sind auch das Daten- und
Alarmmanagement
aufgebaut. Es sind die exakten Protokollvorgaben von
KIJ einzuhalten.
Die Komponenten für die Mess-, Steuerungs- und
Regeltechnik sind auf
das bestehende System der Gebäudeleittechnik der KIJ
auf zuschalten.
Die zentrale Gebäudeleittechnik der KIJ besteht aus dem
System Unitron
UC32 der Firma Cylon Controls / ABB mit deren
Leitzentrale Unitron
Command Center. Auf Grund des vorhandenen umfassenden
Ausbauzustandes
dieses Systems bei der KIJ ( ca. 1000 Unterstationen in
über 85
Gebäuden) ist es zwingend erforderlich, eine
durchgängige und
vollständige Kompatibilität zwischen neu aufzubauenden
Unterstationen
und dem vorhandenen System sowie der Managementebene
mit Datenserver
und Bedienstationen der zentralen Leitstelle der KIJ zu
gewährleisten.
Um die neu erstellte haustechnischen Anlagen
systemkonform mit
Beibehaltung aller Funktionen aufzuschalten, sind
systemgebundene
Komponenten/Fabrikate notwendig:

Grundfunktionen - Unitron Command Center

Integrater Netzwerk Hardware - UC32.net

Automationsstation - UC32.08/ 12/ 16/ 24/ 16DI

Begründung für die Systembindung

Als kompatibel beworbene Produkte sind in der Regel nur
über Gateway,
Buskonverter oder ähnliches auf das bestehende System
aufschaltbar,
wodurch einerseits der volle Zugriff seitens der
Leittechnik
eingeschränkt und zusätzliche Bediensoftware benötigt
wird, die nicht
in das bestehende System integrierbar ist. Dies würde
neben den Kosten
für diese zusätzliche Bediensoftware weitere Mehrkosten
für zusätzlich
notwendige Schulungen des Bedien- und
Betreiberpersonals bedeuten.
Ebenfalls erforderlich ist die Systembindung zur
Absicherung einer
schnellen Störungsbeseitigung (Ersatzteilvorhaltung
sowie
Softwaresupport). Der AN ist verpflichtet eine 24
Stunden
Rufbereitschaft für 365 Tage im Jahr vorzuhalten. Bei
Ausfall der
Heizung, der Wasserversorgung oder sonstiger Fehler,
die die Nutzung
des Gebäudes einschränken ist eine Reaktionszeit von 4
Stunden nach
Information

einzuhalten. Dies gilt ganzjährig auch an Sonn- und
Feiertagen.
Eine Anbindung über ein offenes Netz, wie z.B. über
Bacnet ist aus
Gründen der Betriebs- und Datensicherheit nicht
möglich.
Die Kommunalen Immobilien Jena steht im Kontakt mit dem
Systemhaus
Firma MDR Regel- und Gebäudeleittechnik GmbH, Am
Hankelsberg 2, 07774
Dornburg - Camburg.

2. Technische Erläuterungen

2.1 Aufbau GLT Bilder

Für die Darstellung der GLT-Bilder ist das Unitron
Command Center der
Firma Cylon Controls zu nutzen. Die Programmierung hat
zwingend mit dem
zugehörigen

Programmierungsprogramm zu erfolgen, da aus diesen
Bildern die Basis
für das KIJ-eigene GLT-Programm extrahiert wird. Das
Unitron Command
Center ist eine

grafische Bedienungssoftware auf Windows-Basis für das
Unitron
Gebäudeleitsystem und erlaubt den Zugriff auf das
gesamte Netzwerk der
Anlage zum Überwachen und Ändern aller Daten. Die Art
der Gestaltung
und der Aufbau der GLT-Bilder sind mit KIJ abzustimmen.
Hierzu ist ein
bestimmter Standard einzuhalten.

2.2 Software Handbedienebene GLT

Für alle Ausgänge und Busansteuerungen ist in der
Leittechniksoftware
eine Handbedienebene zur Verstellung der Werte
einzuprogrammieren.
Diese wird

genutzt um bei Programmproblemen kurzfristig die Anlage
per Fernzugriff
in eine Art Handbetrieb zu versetzen. Diese Ansteuerung
darf die
Sicherheitsketten nicht außer Kraft setzen.

2.3 Alarmhandling

KIJ nutzt nicht den von Cylon angebotenen Alarmmanager.
Es wurde ein an
die speziellen Bedingungen angepasstes eigenständiges
System
implementiert, was jedoch grundsätzlich auf der
Kommunikationsstruktur
der Cylonanlagen beruht.  Die Alarmprogrammierung ist
mit KIJ
abzustimmen, grundsätzlich gibt es jedoch 4 Arten von
Alarmen:
1. Anlagenstörungen resultierend aus Störmeldungen über

Hardwarekontakte oder

  aus Bussystemen

2. Störungen, wenn innerhalb einer bestimmten Zeit ein
bestimmter
Sollwert nicht

  erreicht wird

3. Störungen, wenn Werte außerhalb bestimmter Grenzen
liegen
4. Störungen, wenn Anlagen in der Nothandbedienebene
oder Software
  Handbedienebene auf Hand gestellt wurden sind

Diese Fehlerprogrammierung, die Zuordnung von
Prioritäten und
Anlagentexten ist im Vorfeld der Programmierung
abzustimmen. Jeder
Alarm wird mit einer ein-eindeutigen ID-Nummer versehen
und
Handlungsanweisungen laut Vorgabe KIJ in einer
Datenbank hinterlegt.
2.4 Historiken

Für alle Temperaturen, Sollwerte, Istwerte und
Zählerstände sind
Historiken anzulegen. Die Art der Historik wird durch
KIJ im Vorfeld
der Programmierung

festgelegt. Die Auslesung erfolgt über das von KIJ
entwickelte
Ausleseprogramm BEEC. Die Daten werden bei KIJ
archiviert und zur
Optimierung der Anlagensysteme eingesetzt.

3. Allgemeine Erläuterungen

3.1. Nebenleistungen

Als Nebenleistungen sind, wenn nicht im
Leistungsverzeichnis besonders
aufgeführt, zusätzlich in die Einheitspreise
einzukalkulieren:
- Kleinteile für Befestigung, sowie das notwendige
Fräsen von Schlitzen
und

  Erstellen von kleineren Durchbrüchen für
Anbindungsleitungen und
Erweitern von

  Durchbrüchen um ca. 5 cm einschl. täglicher
Schuttabfuhr und
fachgerechtem

 Verschließen der Durchbrüche.

Ebenso ist in die Einheitspreise einzukalkulieren:

- Teilnahme an Bau- und Koordinierungsbesprechungen,
Koordinierung der
  Ausführungsarbeiten zwischen dem eigenen und
übergreifendem
Fremdgewerk,

  z.B. Geräteeinführung für elektrische
Anschlussleitungen, Vorgaben der
  Montageorte von Fühlern und Stellgliedern,
Stellventilen, Pumpen etc.
- Erstellung und Übergabe von Kabellisten - wenn nicht
gesondert
ausgeschrieben.

- Terminliche und örtliche Abstimmung bei Arbeiten auf
gemeinsamen
Trassen,

  gemeinsame Funktionskontrolle, Koordination (wenn
erforderlich) der
  Inbetriebnahme und Abnahme.

3.2. Vorschriften und Richtlinien

Die Anlage hat allen derzeit gültigen Vorschriften und
Richtlinien in
der jeweils neuesten Fassung zu entsprechen,
insbesondere sind dies:
1. Allgemeine Technische Vorschriften für Bauleistungen
VOB Teil C
2. VdTÜV-Vorschriften

3. DIN Normen, besonders DIN VDE 0100, DIN 18382

4. DVGW, VDI-Richtlinien

5. VDE-Vorschriften

6. Unfallverhütungsvorschriften

7. Sondervorschriften der Feuerwehr und Sachversicherer

8. Vorschriften der Bau- und Polizeibehörden

9. Vorschrift der Heizungsanlagenverordnung/ GEG

10.Auflagen der Baugenehmigungsbehörden

11.Bestimmung der Gewerbeordnung

12.MLüAR/MLAR

Und weiterhin die in Thüringen geltenden sonstigen
Vorschriften und
Bestimmungen, sowie die allgemein anerkannten Regeln
der Technik.
Achtung: Werden in Leistungspositionen und
Vorbemerkungen Normen,
Richtlinien, Zertifikate oder ähnliches benannt, so ist
diese Benennung
immer so zu verstehen, dass Produkte mit diesen oder
gleichwertigen
Richtlinien angeboten werden können.

Der Auftragnehmer trägt während der Durchführung seiner
Arbeiten für
seinen Arbeitsbereich die alleinige zivilrechtliche,
strafrechtliche
und öffentlich rechtliche Verantwortung. Er haftet für
alle Ansprüche,
die aus der Nichtbeachtung vorgenannter Vorschriften
erwachsen können
und hat den Auftraggeber von allen Ansprüchen
freizuhalten, die gegen
ihn wegen derartiger Ansprüche erwachsen. Die
Verantwortung des AN für
die Funktionsfähigkeit der Anlage entsprechend den
geltenden
Vorschriften wird durch die Mitwirkung des
Auftraggebers nicht
eingeschränkt.

3.3. Materialien

Alle zum Einsatz kommenden Materialien und Bauteile
müssen typengeprüft
sein und den Vorschriften sowie den einschlägigen
DIN-Normen
entsprechen. Entsprechende Nachweise sind auf Verlangen
kostenlos zu
erbringen. Ohne schriftliche Zustimmung des
Auftraggebers darf der
Auftragnehmer keine Ersatzmaterialien liefern oder
verwenden.
3.4. Baustelleneinrichtung

Der AN ist für die Unterbringung und die Sicherheit des
für die
Bauausführung benötigten Materials selbst
verantwortlich. Lagerplätze
sind nur begrenzt auf dem Grundstück vorhanden.

Für vom Auftraggeber veranlasste Beseitigungen von
Baumüll/Bauschutt,
deren Beseitigung

vertragsgemäß im Zuständigkeitsbereich des Bieters
liegt, werden nach
vorheriger Ankündigung die verursachten Kosten in Abzug
gebracht.
Der Bieter hat für seine Leistungserbringungen einen
deutschsprachigen
Bauleiter vor Ort zu stellen. Es ist eine fernmündliche
Erreichbarkeit
entsprechend der vereinbarten Arbeitszeit zu
gewährleisten. Der
Bauleiter hat an den Baustellenbesprechungen
teilzunehmen.
3.5. Angebotserarbeitung

Für die Bearbeitung des Angebotes wird keine
Entschädigung gewährt,
auch nicht für Unterlagen, die der Bieter zur
Kalkulation selbst
erstellen muß. Die Einheitspreise müssen alle Kosten
für die
betriebsfähige Installation an der Verwendungsstelle
enthalten.
3.6. Anforderung an den Leistungs- und Angebotsumfang

Die Anlagen sind betriebsbereit anzubieten. Dabei sind
alle
Inbetriebnahmen durch den entsprechenden
Werkskundendienst vorzunehmen
und zu belegen. Alle Kosten sind nach Positionen
entsprechend dem
vorliegenden Leistungstext detailliert anzubieten und
soweit gewünscht,
mit techn. Angaben zu versehen.

Systembedingte Leistungen, die zur ordnungsgemäßen
Funktion der Anlage
erforderlich sind, müssen im Angebot, auch wenn sie
nicht im
Leistungstext ausdrücklich gefordert werden, enthalten
sein.
3.7. LV-Positionen

Die LV-Position beinhaltet immer Lieferung, Montage und
Inbetriebnahme.

*Hinweis: 4. Automationsstation (AS) zur Lösung von regelungs- und*
Automationsstation (AS) zur Lösung von regelungs- und

steuerungstechnischen Aufgaben:

Die Station beinhaltet alle Baugruppen und
Schnittstellen, welche für
den Betrieb, den Anschluss der Betriebsmittel und die
Kommunikation mit
der Leitebene nötig sind.

Die Stationen sind untereinander ohne zusätzliche
Komponenten
kommunikationsfähig und vernetzbar.

Die Programmierung (Parametrierung) der Einheit erfolgt
über PC mit
Hilfe einer Systemsoftware. Als Datenspeicher werden
RAM und EPROM
verwendet. Gemäß EMV empfindliche elektronische
Bauteile sind in
abgeschirmten Metallgehäuse integriert.

Die Verarbeitung der Daten erfolgt in einem 32-bit
Risc-Prozessor.
Zulässige Umgebungsbedingungen:

Betriebstemperatur 0...45 °C

Feuchtigkeit 10...90 %rF (ohne Kondensation)

Schutzklasse I CE-Konformität nach (89/336/EWG) EN
60730 > EN 50081-1,
EN 50081-2 > EN 50082-1, EN 50082-2, Integrierter
Blitzschutz nach EN
61000-4/-5, Schärfegrad 4.

Die Aufstellung der erforderlichen Baugruppen für die
Realisierung des
oben genannten und in den Informationsschwerpunkten
beschriebenen
Funktionsumfangs sind dem Angebot beizulegen.

*Hinweis: 5. Beschreibung der Funktionen des AS-Systems*
Beschreibung der Funktionen des AS-Systems

Die erforderlichen Baugruppen sind in
Informationsschwerpunkten
ausgeschrieben. Ein Informationsschwerpunkt kann aus
einer oder
mehreren Automationsstationen bestehen.

Die Automationsstationen (AS) ind über ein homogenes
Bussystem oder/und
über ein Ethernet fähiges Protokoll zu vernetzen. Die
Kommunikation
muss kollisionsfrei erfolgen.

Die Kommunikation zwischen den AS (Peer-to-Peer) hat
mit mind. 100 Mbps
zu erfolgen.

Die aktiven Komponenten des Netzwerkes (Hub / Switch)
sind im
Lieferumfang der Gebäudeautomation enthalten. Diese
Baugruppen werden,
falls nicht eindeutig gefordert, nicht separat
ausgeschrieben und sind
falls benötigt, in die Baugruppen des jeweiligen

Informationsschwerpunktes mit einzukalkulieren.

Das Kommunikationsnetzwerk ist so aufzubauen, dass an
jedem ISP eine
mobile Bedieneinheit mit einem tatsächlichen
Prozessabbild
angeschlossen werden kann.

Die Kommunikation und Visualisierung hat im
Echtzeitbetrieb zu erfolgen.
 Es von jedem Punkt im Netzwerk auf jeden Punkt des
Netzwerkes
zugegriffen werden können. Ein Passwortschutz mit
Zugriffsebenen ist
vorzusehen.

Anforderungen an die Automationsstationen

Messwertverarbeitung:

Die AS muss neben den firmenspezifischen Messwertgebern
auch
handelsübliche aktive und passive Mess-Wertgeber in
2-3-4
Leiterschaltung verarbeiten können. Für die
Messwertverarbeitung und
Projektierung bestehen u.a. folgende
Mindestanforderungen:
- Verarbeitung von passiven Messwertgebern Pt100,
Ni1000, PTC und NTC
- Verarbeitung aktiver Messwertgeber  0(2)-10V, 0(4)-20
mA
- Widerstandsgeber

- Jedem virtuellen und realen Messwert ist ein Klartext
mit einer
technischen Einheit

  zuzuordnen.

- Jedem Messwert können 2 obere und untere Grenzwerte
zugeordnet
werden.

- Jeder Messwert ist auf Leitungsbruch und  Kurzschluss
zu überwachen.
- Messwerte sind, sofern erforderlich, durch
Messfehlerkompensation,
Filterung und

  Linearisierung anzupassen.

- Jeder virtuelle und reale Messwert ist im Anlagenbild
mit technischer
Einheit darzustellen.

Schaltbefehlsverarbeitung:

Die AS muss ein- und mehrstufige Impuls- und
Dauerschaltbefehle
verarbeiten können. Impuls- und Dauerschaltbefehle sind
über
Relaiskontakte auszugeben. Sind die Ausgänge nicht mit
Relaiskontakte
versehen (Schaltleistung mind 10 A/AC induktiv), so
sind entsprechende
Koppelrelais in die Automationsstationshardware mit
einzukalkulieren.
Schaltbefehle sind auf Ausführung zu überwachen.
Deshalb gehört zu
jedem Schaltbefehl die Rückmeldung, diese ist vom
Leistungsschütz
abzunehmen. Rückmeldungen von Koppelrelais sind nicht
zulässig.
Bei Automatisierungssystemen mit integrierter
Notbedienebene sind die
Schalterstellungen bei Nichtautomatikstellung, einzeln,
mit Klartext am
Bildschirm und zugeordnetem Drucker, sowie im
Anlagenbild symbolisch
auszugeben.

Meldungsverarbeitung:

Die AS muss Meldungen aus der BTA und aus
Feldbussystemem (Modbus, KNX,
M-BUS) frei verarbeiten können. Betriebs-, Wartungs-,
Gefahr- und
Störmeldungen müssen in der AS frei, durch beliebige
logische
Verknüpfungen, zum Anwendungsprogramm weiterverarbeitet
werden können.
Meldungen sind über potentialfreie Kontakte
aufzuschalten, für Gefahr-
und Störmeldungen sind Öffner, für Betriebs- und
Wartungsmeldungen
Schließer zu verwenden.

Das Automatisierungssystem muss die Zuweisung von mind.
drei
Meldeprioritäten, z.B. zur Vermeidung von Meldeschauern
bei
Steuerspannungsausfall zulassen.

Im System müssen die Meldeprioritäten so zugewiesen
werden, dass bei
Störung und Wartungseingriffen nur die ursächliche
Meldung ausgegeben
wird.

Jeder Meldung sind Klartexte, Meldeprioritäten und
Meldepaare
zuzuordnen.

Alle Meldungen sind auf den E/A- Baugruppen der AS, auf
Feldbus- und
Schrankbusmodulen eindeutig zu signalisieren und
systematisch mit
Klartext zu beschriften.

Stellbefehlsverarbeitung:

Die AS muss stetige und 3-Punktstellbefehle ausgeben
können. Für die
Stellbefehlverarbeitung und Projektierung bestehen u.a.
folgende
Mindestanforderungen:

Ausgabe von stetigen Stellsignalen 0-10V, 0(4)-20mA

Ausgabe von 3-Punkt Stellbefehlen

Jeder stetige Stellbefehl muss nach oben und unten
begrenzt werden
können

Jedem realen und virtuellen Stellbefehl ist ein
Klartext zuzuordnen
Jeder Stellbefehl ist mit Stellgröße und Klartext im
Anlagenbild als
prozentuale Größe auszugeben

Zählwertverarbeitung:

Die AS muss Zählimpulse bis zu einer Impulsfrequenz von
10 Hz
verarbeiten können. Kann

diese Forderung nicht erfüllt werden, so sind
Impulsuntersetzer zu
kalkulieren. Weiterhin müssen steigende und fallende
Flanken
verarbeitet werden können. Für die Zählwertverarbeitung
und
Projektierung bestehen u.a. folgende
Mindestanforderungen:
Die Zählung muss programmtechnisch über eine
Registerzählung (z.B. Wh,
kWh, MWh, GWh) so umgesetzt werden, dass kein
Zählerüberlauf erfolgen
kann. Die Ergebnisse sind als Gleitkommazahl mit
technischer Einheit
darzustellen.

Jeder Zählwert erhält einen Klartext und eine
technische Einheit.
Jeder Zählwert muss rückgesetzt werden können.

Jedem Zählwert muss ein oberer und unterer Grenzwert
zugeordnet werden
können.

Bedienung und Anzeige:

Die Bedienung und Anzeige an der AS erfolgt menügeführt
und in
deutscher Sprache. Folgende Bedien- und
Anzeigefunktionen müssen auf
mobilem Bediengerät und örtlich im Online-Betrieb
möglich sein:
- Zugriffsschutz mit mehreren Ebenen

- Anzeigen von virtuellen und realen Messwerten mit
technischer Einheit
- Anzeigen von Stör- und Betriebszuständen mit Klartext

- Anzeige von Zählwerten mit technischer Einheit

- Änderungen, Anzeige von Regelparametern

- Änderungen, Anzeige von Sollwerten

- Änderungen, Anzeige von Zeitprogrammen

- Änderungen, Anzeige von Schaltbefehlen

- Änderungen, Anzeige von Stellbefehlen

- Ausführung von manuell eingegebenen Schalt- und
Stellbefehlen
Feldanschluss und AS-Netzversorgung:

Der Ein- und Ausgabe-Baugruppenanschluss von
Automationsstationen,
Feldbus- und Schrankbusmodulen muss über steckbare
Schraubklemmleisten
erfolgen. Die E/A-Baugruppen sind komplett mit allen
Reserveein- und -
ausgängen auf die Übergabeklemmleiste mit
Prüftrennklemmen zu
verdrahten.

Die Leistungsbaugruppen müssen über Koppelrelais
angesteuert werden.
Meldungen sind über potentialfreie Kontakte
aufzuschalten. Für
Betriebsmeldungen, sind Schließer, für Störmeldungen
Öffner zu
verwenden.

Die zur Versorgung der Automationseinrichtung und
Koppelbaugruppen
erforderlichen Bauteile wie z.B. Netzgeräte,
Trenntrafos,
Trennverstärker und Netzfilter und Überspannungsschutz
sind
entsprechend Herstellerrichtlinien und Vorschriften
auszuführen und
anzubieten. Die notwendigen Bauteile sind
einschließlich Einbau,
Verdrahtung, Absicherung mit den Angebotspreisen der AS
abgegolten.
Systemsicherheit:

AS und Einzelraumregler müssen autark arbeiten und auch
bei
unterbrochenem

Datenverkehr funktionsfähig bleiben. Bei Ausfall der
Gebäudeleittechnik
und/oder systembedingten Subzentralen darf die
Funktionsfähigkeit der
AS nicht beeinträchtigt werden. AS, Einzelraumregler
und
Feldbusstationen sind durch Watchdog-Einrichtungen zu
überwachen. AS
müssen direkt (Peer-to-Peer) miteinander kommunizieren
können. AS und
Buscontroller müssen eine fortlaufende Selbstdiagnose,
die Diagnose des
Datenverkehrs und die Diagnose der aufgeschalteten
Ein-/Ausgabemodule,
der Feldbusmodule und Einzelraumregler durchführen.

Ausfälle und Funktionsstörungen müssen von der ASn
automatisch über das
Netzwerk an

die Gebäudeleittechnik gemeldet werden.

Die System- und Grundsoftware der AS und
Einzelraumregler muss
unverlierbar auf

Festspeicher (EPROM) abgelegt sein. Die im
batteriegepufferten
Arbeitsspeicher (RAM) abgelegten Parameter und
Programme sind auf
EEPROM zu sichern. Die Batteriepufferung des
Arbeitsspeichers muss für
mindestens 72 Stunden gewährleistet sein, der
Ladezustand der
Pufferbatterie ist über die AS zu überwachen und durch
die GLT
nachvollziehbar sein.

Nach Netzausfall müssen AS, Feldbusstationen und
Einzelraumregler
automatisch, d.h. ohne manuellen Eingriff starten. Ein

langzeitgepufferter, quarzgesteuerter Uhrenbaustein
muss den
programmtechnisch vorgegebenen Anlagenbetriebszustand
wieder herstellen.
 Der gestaffelte Anlauf von Anlagen und Antrieben muss
gewährleistet
sein.

Die Geräte- und Schnittstelleneinheiten der AS,
Feldbusstationen und
Einzelraumregler sind durch geeignete Schutz- und
Filterbeschaltungen
gegen Störbeeinflussungen, wie

z.B. Überspannungen, Netzschwankungen und Oberwellen
abzuschirmen.
Busschnittstellen sind mit galvanischer Trennung
auszuführen.
Systemkapazität:

Die Speicherkapazität der AS bezüglich System-, Grund-,
Programm- und
Anlagensoftware für Regelung, Steuerung, Überwachung
sowie Optimierung
ist so zu bemessen, dass für anlagenspezifische
Programmerweiterungen
eine Reserve von 20% für Regler-, Steuer- und
Optimierungsbausteine
erhalten bleibt.

Trendaufzeichnung:

Die AS müssen zur Aufzeichnung von Messwerten und
Betriebs-, Stör- und
Wartungszuständen einen eigenen Trendspeicher besitzen.
Der
Trendspeicher ist als Ringspeichereinheit auszuführen,
d.h. die
aufgezeichneten Werte werden nach bestimmten Zeiten
überschrieben. Der
Aufzeichnungszyklus für Messwerte muss in der AS frei
bestimmt werden
können. Die Zuweisung von Messwerten und
Betriebszuständen an die
Trendaufzeichnung muss menügeführt durchgeführt werden
können.
Desweiteren

muss eine ereignisabhängige Datenaufzeichnung möglich
sein.
Programme

Zeitschaltprogramme:

Das Programm mit Datum, Uhrzeit und Wochentag dient zur
Schaltung und
Freigabe von Anlagen, Aggregaten und Programmen in
Abhängigkeit von
Jahres-, Monats-, Wochen- und Tagesplänen, unter
Berücksichtigung von
festen und beweglichen Feiertagen sowie Ausnahmetagen.

Basis für die Zeitschaltprogramme ist eine
batteriegepufferte
Echtzeituhr mit Kalender und

Uhrzeitfunktion sowie automatischer
Sommerzeitumstellung in der AS.
Die Zeitschaltpunkte müssen minutengenau vorgegeben
werden können.
Tagesprogramme müssen mindestens 5
Schaltzykluseintragungen zulassen,
jeder Schaltzyklus wird durch die Parametrierung von
Ein- und
Ausschaltzeitpunkt definiert. Zeitschaltprogramme
setzen sich aus Tages-
, Wochen- und Jahresplänen, unter Berücksichtigung von
festen und
beweglichen Feiertagen, sowie Ausnahmetagen zusammen.
Pro AS müssen
mehrere Zeitschaltprogramme zur Verfügung stehen, bzw.
frei generiert
werden können.

Zeitprogramme müssen frei zugeordnet werden können,
u.a. für ein- und
mehrstufige Schaltbefehlsausgaben,
Stellbefehlsausgaben,
Sollwertumschaltungen, Reglerfreigaben und zur
Einbindung in
Energieoptimierungsprogrammen.

Tage mit Abweichungen vom normalen Wochentagsstatus,
normalerweise
Ferientage, müssen als Ausnahmetage in einer Liste
geführt werden. Die
Liste muss die Parametrierung von bis zu 100 Ausnahmen
mit Anfangs- und
Enddatum zulassen. Fällt der aktuelle Tag auf
definierte
Ausnahmeperioden, so wird der Tag automatisch als
Ferientag
interpretiert.

Zeitschaltprogramme laufen in der AS ab und werden dort
automatisch
abgearbeitet.

Die Parametrierung der Zeitprogramme mit Tages-,
Wochen- und
Jahreskalender und Ausnahmetagen muss über AS,
Handbediengeräte und
Gebäudeleittechnik online möglich sein.

Anwendungsprogramme:

Die Anwendungsprogrammierung dient der Aufbereitung und

Weiterverarbeitung von Meldungen, Zähl- und Messwerten,
Schalt- und
Stellbefehlen sowie deren freie Zuweisung, Verarbeitung
und Verknüpfung
in Programmen für Regelung, Steuerung, Überwachung und

Optimierung der Anlagentechnik.

Die Programmiersprache muss eine strukturierte
Programmerstellung mit
Funktionen und

Unterprogrammen sowie Zuweisung, Verarbeitung und
Verknüpfung von
Variablen und Merkern zulassen.

Für die Anwendungsprogrammierung bestehen u.a. folgende
grundlegende
Anforderungen:

Reglerfunktionen mit P-, PI- und PID- Algorithmen,

Regelparameter Xp, Ti, Tv und Tn

Reglerfunktionen für Kaskaden mit Haupt- und
Folgereglern in beliebiger
Kombination der P-, PI- und PID-Algorithmen

Regelfunktionen für adaptive Regelungen mit Anpassung
an das
Gebäudespeicher- und Nutzungsverhalten

Reglerausgänge in mehrere Sequenzen aufteilbar mit
beliebiger
Festlegung von Wirksinn und Einsatzpunkt

Reglereingänge mit festem und gleitendem Sollwert

Filterfunktionen zur Messwertglättung beliebiger
Rechenfunktionen mit
Analog- und Zählwerten durch Addition, Multiplikation,
Division,
Subtraktion, Potenzieren und Radizieren beliebige
logische
Verknüpfungen durch UND, ODER, NICHT, EXKLUSIV ODER und
deren
Erweiterungen und Kombinationen aus mehreren binären
Größen
beliebig parametrierbare Zeitfunktionen für Ein- und

Ausschaltverzögerungen Zeit- und

Kalenderfunktionen mit Tages-, Wochen-, Monats- und
Jahresprogramm mit
Datums- und Uhrzeitfunktion und automatischer Sommer-/

Winterzeitanpassung

beliebige Vergleichsfunktionen über GRÖßER, GLEICH,
KLEINER und UNGLEICH
Funktionen zur Mittelwertbildung,

Maximumauswahl und Minimumauswahl aus mehreren
Analoggrößen
Funktionen zur Bildung von Stunden-, Tages-, Wochen-,
Monats- und
Jahresmitteln

h,x-Berechnungen wie Enthalpie, absolute Feuchte,
Feuchtkugel- und
Taupunkttemperatur aus relativer Feuchte und Temperatur

Funktionen zur Steuerung von mehrstufigen Motoren und
Aggregaten mit
Hoch- und Rückschaltverzögerung Funktionsbibliothek für
Regelung,
Steuerung, Überwachung und Optimierung von Klima-,
Lüftungs-, Kälte-
und Heizungsanlagen

Routinen zur Einbindung und Informationsverarbeitung
von allen
Komponenten der vernetzen Gebäudeautomation wie z.B
Gebäudeleitrechner,
Automationsstationen,

Einzelraumreglern und Feldbustechniken

Routinen zur Einbindung, Abarbeitung und
Informationsverarbeitung
komplexer

Energieoptimierungsprogramme

Optimum Start-Stop-Control:

Das Programm dient zur Berechnung optimaler Ein- und
Ausschaltzeiten
von Heizungs-, Lüftungs- und Klimaanlagen für den Heiz-
und Kühlfall
unter Berücksichtigung von Restwärme, Nutzungszeit,
Außenklima, Aufheiz-
 und Auskühlcharakteristik von

Gebäuden und Gebäudezonen sowie der Anlagenauslegung.

Das adaptive Programm vergleicht die Raumtemperatur(en)
mit aktuellen
Sollwert unter

Einbeziehung der zulässigen Sollwertabweichung. Liegt
die
Raumtemperatur unter dem Toleranzbereich, so wird der
spätestmögliche
Einschaltzeitpunkt für die Anlage über eine Funktion
berechnet. Liegt
die Raumtemperatur im Toleranzbereich, so wird die
Anlage erst zu
Beginn der Anlagennutzungszeit eingeschaltet.

Für Anlagen mit Kühlung gilt, mit umgekehrtem
Vorzeichen, der gleiche
Funktionsablauf im

Sommerbetrieb.

Das Programm muss das Unter- bzw. Überschreiten der

Auslegungstemperaturen sowie die thermische Auswirkung
mehrtägiger
Betriebspausen durch Korrekturfaktoren

berücksichtigen.

Es müssen Zeitgrenzen für die Berechnungen des
optimalen Ein- bzw.
Ausschaltzeit-

punktes definierbar sein, sowie Mindestzeiten für die
Einschaltung der
Anlage vor Belegungsbeginn.

Das Programm muss durch den Nutzer, über externe
Schaltparameter
deaktivierbar sein, für die Anlagenschaltung sind dann
die definierten
Schaltzeiten aus den Tages-, Wochen- und
Jahreszeitprogrammen aktiv.
Die ordnungsgemäße Funktion der adaptiven
Start-Stop-Optimierung ist
durch Trendgrafik-Aufzeichnungen für eine Heiz- und
Kühlperiode
nachzuweisen.

Freie Nachtkühlung:

Das Programm dient der Auskühlung von Gebäuden,
Bereichen und Zonen mit
Außenluft vor Betriebsbeginn, sofern eine ausreichende
Differenz
zwischen Raum- und Außenluftzustand besteht.

Das Nachtkühlprogramm ist nur in den Sommermonaten und
außerhalb der
Nutzungszeiten aktiv. Es muss sichergestellt sein, dass
die Anlagen
während des Auskühlbetriebes mit geschlossenen
Stellventilen, 100%
Außenluftanteil, inaktiven Wärmerückgewinnungs- und

Befeuchtungseinrichtungen betrieben werden.

Die globale Freigabe des Programms erfolgt über Tages-,
Wochen- und
Jahreszeitprogramm und wenn die Außentemperatur größer
ist als ein
parametrierbarer

Wert. Hiernach wird die freie Kühlung aktiviert, wenn
die
Raumtemperaturen über der einstellbaren Sollwertgrenze
liegen, die
parametrierbare Differenz zwischen Raum- und
Außentemperatur groß genug
ist und die absolute Außenfeuchte nicht höher ist als
die
absolute Raumfeuchte.

Im Programm müssen Zeitschaltgrenzen für frühest- und
spätestmögliche
Anlagenschaltung vor Nutzungsbeginn definierbar sein.
Das Programm muss
durch den Nutzer über einen externen Parameter
deaktivierbar sein. Die
ordnungsgemäße Funktion der freien Nachtkühlung ist
durch Trendgrafik-
Aufzeichnungen über eine Kühlperiode

nachzuweisen.

Stützbetrieb:

Das Programm dient zur Grenzwertüberwachung und
Einhaltung von
Raumkonditionen außerhalb der Gebäudenutzungszeit. Das
Programm muss
die Überwachung und Einhaltung minimaler und/oder
maximaler gleitender
Grenzwerte zulassen, die erforderlichen Messwerte sind
über Maximal-
und Minimalauswahl für Bereiche, Zonen

und Räume zu bilden. Bei oberer bzw. unterer
Grenzwertverletzung und
nach Ablauf einer

parametrierbaren Zeit, wird die Anlage nebst
Versorgungseinrichtung und
Erzeuger zugeschaltet. Wird der obere bzw. untere
Grenzwert, abzüglich
bzw. zuzüglich paramerierter Schalthysterese erreicht,
so werden die
Anlagen nebst Versorgungseinrichtungen und Erzeugern
abgeschaltet.
Standardanforderungen pro Anlage

Hardwareseitige Abschaltungen:

Anlagen sind schaltungstechnische Einheiten, die bei
Ansprechen oder
Auslösen von Überwachungs- oder Sicherheitsorganen
abzuschalten sind.
Die Verarbeitung nachfolgend beschriebener
Überwachungs- und
Sicherheitsorgane erfolgt mit Relais und Schütztechnik
im Schaltschrank
und parallel über Programm.

Folgende Funktionen führen u.a. zur Anlagenabschaltung:

- Steuersicherungsauslösung

- Keilriemenbruch

- Motorschutzauslösung

- Frostschutzstörung

- Maxdruck-/Mindruckstörung

- Rauchmelderauslösung

- Reparaturschalterbetätigung

- Eingriff über Brandmeldezentrale

- Lastabwurf bei Ersatznetzbetrieb

Sammelstörmeldung und Quittierung örtlich:

Für jede Anlage ist in der Schaltschrankfront ein
Quittiertaster mit
Leuchtmelder vorzusehen. Anlagensammelstörmeldungen
(SSM) werden
ausgelöst über Programm und parallel bei Ansprechen
bzw. Auslösen von
Sicherheitsorganen wie z.B.

- Steuersicherungen

- Rauchmelder

- Hygrostate

- Strömungswächter

- Frostschutzwächter

- Min-/Maxdruckwächter

- Motorschutzeinrichtung

- Keilriemen- und Drehzahlwächtern

- Sammelmeldung BSK

- Grenzwertverletzung

- Inplausible Schaltbefehlsverarbeitung

Sammelstörmeldung fern:

Für jede Anlage sind zwei potentialfreie
Sammelstörmeldungen (Priorität
1 und Priorität 2) für Aufschaltung auf externes
Störmeldesystem
vorzusehen. Die Sammelstörmeldungen sind softwareseitig
in der AS zu
bilden. Die Festlegung der Meldeprioritäten erfolgt

nach Nutzervorgaben.

Folgemeldungsunterdrückung:

Zur Vermeidung von Meldeschauern ist pro Anlage eine

Folgemeldungsunterdrückung zu projektieren, die
sicherstellt, dass bei
Störung, Steuerspannungsausfall und Wartungseingriffen
nur die
ursächliche Meldung ausgegeben und angezeigt wird.

Grundsätzliche Anlagenfunktionen:

Nachfolgend beschriebene Funktionen stellen
Mindestanforderung für die
Projektierung der

Anlagentechnik dar.

- Betriebsstundenzählung pro Antrieb und Stufe mit
Grenzwertmeldung
- Einzelmeldung aller Stör-, Wartungs- und
Betriebsmeldungen mit
Klartext und Meldepaar

- Darstellung aller realen und virtuellen Messwerte mit
Klartext und
technischer Einheit, pro

  Messwert ist ein unterer und oberer Grenzwert zu
bilden mit  Klartext
und Meldepaar

- Schaltbefehlsverarbeitung mit Rückmeldung und

Schaltbefehlsplausibilität, Klartext und

  Meldepaar

- Stellbefehlsverarbeitung mit Klartext und
Stellbefehlsdarstellung in %
- Zählwertverarbeitung mit Klartext und technischer
Einheit
- Bildung von Sammelstörmeldungen zur
Anlagenabschaltung,
Sammelstörmeldung mit

  Quittierung am Schaltschrank in Neuwertschaltung

- Folgemeldungsunterdrückung bei Steuerspannungsausfall
über
Hilfskontakte der

  Sicherungsautomaten

- Einzelmeldungen aller Brandschutzklappen und Bildung
einer
  BSK-Anlagensammelmeldung

- Zeit- und Kalenderprogramm pro Anlage und
Anlagenstufe
- Messwert-, Schaltbefehls-, Stellbefehls-, Meldungs-
und
Zählwertverarbeitung

- Programm für Regelung, Steuerung, Überwachung und
Optimierung
- Klappensteuerungen mit Verarbeitung von
Rückmeldungen, bei Stillstand
und

  Störabschaltung der Anlage sind AU/FO-Klappen
geschlossen
- Motorsteuerung, mehrstufig, mit Hoch- und
Rückschaltverzögerungen,
Zwangsanlauf über

  St1

- Folgesteuerung mit zeitversetztem Anlauf von Haupt-
und Folgeantrieb
- Bildung einer Meldeschleife (Steuerung) über die
Handschalter der
Notbedienebene

- Bildung einer Meldeschleife (Regelung) über die
Handschalter der
Notbedienebene

- betriebsstundenabhängige Folgewechsel bei
Doppelanlagen und
Aggregaten (2x50%;

  2x100%)

- Störumschaltungen bei Doppelanlagen und Aggregaten
(2x50%; 2x100%)
- bedarfsabhängige Anforderung von Vorschubpumpen über
Stellsignal mit
Schalthysterese

- bedarfsabhängige Anforderung von Registerpumpen über
Stellsignal mit
Schalthysterese

- außentemperaturabhängige Schaltung von
Vorerhitzerpumpen
- Bildung der Sammelstörmeldung 1. Priorität

- Bildung der Sammelstörmeldung 2. Priorität

- Ausgabe der Meldung "Frostvorwarnung" bei aktiver 1.
Frostschutzphase
- stetiger WRG-Vereisungsschutz bei
Kreuzstromwärmetauschern, über FO-
Temperatur auf

  WRG-Bypass wirkend

- Anfahrregelung und Stillstandsheizung über
LVE-Rücklauftemperatur
- ökonomischer Betrieb von WRG- und Mischklappen über
AU/ AB-
Temperaturvergleich

  bei Anlagen mit Kühlung

- ökonomische Betrieb von WRG- und Mischklappen über
AU/AB-
Enthalpievergleich bei

  Anlagen mit Befeuchtung

- Mischklappenregelsequenz mit Mindestaußenluftanteil,
bei
Anlagenstillstand oder

  Störabschaltung sind AU-/FO-Klappen geschlossen und
die Umluftklappe
ist geöffnet.

- Abluft-/Zulufttemperaturkaskadenregelung mit
Min-/Maxbegrenzung der
Zulufttemperatur,

  Sommerkompensation bei Anlagen mit Kühlung

- bei Drehzahlregelungen, Differenzdruckregelkreise mit
Anfahrrampe
über

  Frequenzumformer, Mindestdrehzahl

- bei Frequenzumformerstörung werden beide Ventilatoren
zeitversetzt in
  Netzbypassbetrieb geschaltet mit voreilender
Zwangschaltung von
Zonenklappen und

  Volumenstromreglern (100%)

- Anlagenstörabschaltung u.a. bei Motorschutzauslösung

Ventilatorantrieb,

  Keilriemenbruch, Froststörung, Max- bzw.
Mindruckstörung,
Steuerspannungsausfall,

  Rauchmelderauslösung,

- Anlagenstörabschaltung bei Motorschutzstörung der

Luftvorerhitzerpumpe erfolgt erst,

  wenn dabei gleichzeitig die zulässige
Zulufttemperatur unterschritten
wird (nur bei Anlagen

  mit WRG und Mischklappen)

- Berechnung von abs. Feuchte, Enthalpie und
Taupunkttemperatur aus rel.
 Feuchte und

  Temperatur

- Freigabe von Befeuchtungseinrichtungen über abs.
Außenfeuchte
- Bei Klimaanlagen mit Be- und Entfeuchtung sowie
Kühlung ist eine
ökonomische

  Regelstrategie unter Beachtung des Behaglichkeitsfeld
es aufzubauen
- Störabschaltung von Befeuchtungseinrichtungen über
Hygrostat mit
Schütz- und

  Relaistechnik und parallel über Programm, Auslösung
der Sammelstörung,
 Quittierung

  erforderlich

- Störabschaltung von Befeuchterpumpen über
Trockenlaufschutz mit
Schütz- und

  Relaistechnik und parallel über Programm, Auslösung
der
Sammelstörmeldung,

  Quittierung erforderlich

- gestaffelte Intervallschaltung von Pumpen als
Pumpenblockierschutz,
bei dieser

  Betriebsart muss die bedarfsabhängige Anforderung von
Folgeanlagen
ausgeschlossen

  werden.

- Anfahrschaltungen zur Vermeidung von Anlagenstörungen
bei tiefen AU-
Temperaturen

  (<5°C). Durch die Anfahrschaltung sind
Luftvorerhitzer und WRG-
Einrichtungen auf

  Bereitschaftstemperaturen zu bringen.

- Klimakaltwasservorschubpumpen sind bedarfsabhängig
über
Regelventilstellung oder

  Betriebsmeldungen von Lüftungs-, Klima- und
Umluftanlagen anzufordern.
 Die

  Anforderung muss dabei für einen wählbaren Zeitraum
anstehen, bevor
die Freigabe der

  Vorschubpumpen erfolgt. Vom Vorschubpumpenbetrieb ist
die Freigabe der
  Kälteerzeugung abzuleiten.

- Heizungsvorschubpumpen sind bedarfsabhängig über
Regelventilstellung
oder

  Betriebsmeldungen von Lüftungs- und Klimaanlagen
sowie Heizgruppen und
  Warmwasserbereitern anzufordern. Die Anforderung muss
dabei für einen
wählbaren

  Zeitraum anstehen, bevor die Freigabe der
Vorschubpumpen erfolgt. Vom
  Vorschubpumpenbetrieb ist die Freigabe der
Wärmeerzeugung abzuleiten.

*Hinweis: 6. Schnittstellendefinition - Leistung / zuständiges Gewerk*
Schnittstellendefinition - Leistung / zuständiges
Gewerk
Lieferung Ventile: GA

Montage Ventile: HLS

Lieferung Tauchhülsen: GA

Montage Tauchhülsen: HLS

Lieferung Zuleitung ASP: ELT

Lieferung Einspeisung ASP: GA

Lieferung, Anschluss Netzwerkleitung ASP: ELT

Verkabelung Technikräume: GA

Verkabelung außerhalb d. Technikräume: ELT

Anschluss Feldgeräte: GA

*Hinweis: 7. Lieferung und Montage*
Alle nachfolgend beschriebenen und aufgeführten Positionen sind zu liefern und fachgerecht zu montieren. Diese Voraussetzungen sind bei der Peisbildung der einzelnen Positionen zu berücksichtigen.

### 01 Gebäudeautomation

#### 01.01 Nachrüstung Wärmepumpe

##### 01.01.01 Automationseinrichtungen

###### 01.01.01.01 Feldgeräte

**01.01.01.01.0001 Tauchtemperaturfühler NTC10K bis 150mm**
Tauchtemperaturfühler NTC10K bis 150 mm
Tauchtemperaturfühler mit NTC10K-Widerstandselement
Messbereich -30 bis 150 °C, Zweileiterschaltung,
Anschluss 0,14 - 1,5 mm², Anschlusskopf Kunststoff,
Kabelverschraubung M16x1,5 (bis 10,4 mm),
Schutzklasse III (EN 60730),
Schutzart IP 65 (EN 60529),
Menge: 5 St

**01.01.01.01.0002 Tauchtemperaturfühler NTC10K bis 300mm**
Tauchtemperaturfühler NTC10K bis 300 mm
Tauchtemperaturfühler mit NTC10K-Widerstandselement
Messbereich -30 bis 150 °C, Zweileiterschaltung,
Anschluss 0,14 - 1,5 mm2, Anschlusskopf Kunststoff,
Kabelverschraubung M16x1,5 (bis 10,4 mm),
Schutzklasse III (EN 60730),
Schutzart IP 65 (EN 60529),
Menge: 4 St

**01.01.01.01.0003 Tauchhülse für Tauchtemperaturfühler Ms bis 150mm**
Tauchhülse für Tauchtemperaturfühler Ms bis 150mm
Tauchhülse für vor beschriebenen Tauchtemperaturfühler
Tauchhülse 8 mm, R1/2, Messing, vernickelt
Menge: 5 St

**01.01.01.01.0004 Tauchhülse für Tauchtemperaturfühler Ms bis 300mm**
Tauchhülse für Tauchtemperaturfühler Ms bis 300mm
Tauchhülse für vor beschriebenen Tauchtemperaturfühler
Tauchhülse 8 mm, R1/2, Messing, vernickelt
Übergabe für bauseitige Montage
Menge: 4 St

**01.01.01.01.0005 Raumfühler AP**
Raumtemperaturfühler auf Putz
Messelement Temperatur: NTC10K
Schutzart IP 40 nach DIN 40050, Stopfbuchse PG 9

Fabrikat /Typ:  S&S RT - NTC10K
oder gleichwertiger Art
gewähltes Fabrikat:
 vom Bieter einzutragen

Fabrikat: '..........'....................''
Menge: 1 St

**01.01.01.01.0006 Druckmessumformer 0 - 6 bar, 0 - 10 V, G1/2"**
Druckmessumformer 0 - 6 bar
mit Normsignalausgang 0-10 V,
Prozessanschluss G 1/2",
für gasförmige und flüssige Medien,
Stahlmesszelle dichtungsfrei mit Druckaufnehmer
verschweißt,
elektrischer Anschluss mit Stecker
DIN EN 175301-803-A,
incl. Steckdose DIN EN 175301-803-A,

Spannungsversorgung: 24 V AC/DC +/- 15%
Signalausgang: 0...10 V (Bürde > 10 kOhm)
Anschluss: 3-Leiter-Technik
Genauigkeit: mind. +/- 0,3 %
Ansprechzeit: max. 2 ms
messstoffberührende Teile: Edelstahl
Überlast: mind. 5x FS
Berstdruck: mind. 10x FS
Schutzklasse: III (EN 60730)
Schutzart: IP 65 (EN 60529)
Menge: 1 St

**01.01.01.01.0007 Leckagedetektor**
Anwendung/Typ: Leckagedetektor
Messgrößen: Leckage
Sensor: Fühlerrute
Ausgang Schaltkontakt: Wechselkontakt: 1 A ohmsche
Last, max. 24 V, potentialfrei
Spannungsversorgung: 15..24 V = (±10%) SELV, 24 V ~
(±10%) SELV
Schnittstelle: Schaltkontakt
Einbaulänge: 2000 mm
Anzeige: LED grün - Spannungsversorgung OK, LED rot -
Alarm, Leckage detektiert
Anschluss: entnehmbare Kabeleinführung Flextherm M20
für Kabel mit Ø=4,5..9 mm, abnehmbare Steckklemme, max.
 2,5 mm²
Gehäuse: USE-M, schlag- und bruchsicheres Gehäuse mit
Klappdeckel, PC, Farbe: reinweiß, Deckel transparent,
Schutzart: IP65 gemäß DIN EN 60529
Temperatureinsatzbereich: -20..+60 °C, Einsatzbereich
Feuchte: max. 85% rH nicht dauerhaft kondensierend
Menge: 2 St

**01.01.01.01.0008 3-Wege-Ventil DN 65, kvs = 58 m³/h, m. Stellantrieb**
Regelventil als Dreiwegeventil
zur Temperaturregelung in Heizungsanlagen mit stetigem
Stellantrieb.

Ventil Typ: Mischregelarmatur
Gehäuse: GG
Kegelstange: Edelstahl
Ventilkegel: Messing
Dichtung: EPDM
Nenndruck: mind. PN10
Medientemperatur: mind. 90 °C
Fördermedium: Wasser
kvs-Wert: 58 m³/h
Rohranschluss: DN 65 (Flansch)

Inkl. elektrischer Stellantrieb:
Versorgungsspannung: 24 V AC
Stellsignal: 0(2) - 10 V
Stellzeit: max. 60 s
Stellungsrückführung,
Schutzart: mind. IP44
Positionsanzeige, Handverstellung
Stellglied und Antrieb zusammengebaut.

Ventil liefern und dem Fachinstallateur Sanitär/
Heizung/Lüftung zur Montage übergeben. Anschließen
Menge: 1 St

**01.01.01.01.0009 Absperrkugelhahn 2-Wege DN 50, kvs = 96 m³/h, m. Stellantrieb**
2-Weg-Absperrkugelhahn, PN40, DN50, kvs 96

Zur Verwendung in Heizungs-, Lüftungs- und
Klimaanlagen als Absperrkugelhähne 2-Weg mit
Aussengewindeanschluss. Für geschlossene Kreisläufe.
 -  Kugelhahnkörper aus Messing CW602N (DZR)
-  Flachdichtende Aussengewindeanschlüsse G..B nach
ISO 228-1
-  Für Anwendungen mit Zusatzfunktionen (z.B.
Hilfsschalter, Potentiometer), sind auch Standard-
Drehantriebe aus dem DAC-Sortiment kombinierbar

Technical Details Kugelhahn:
- Drehwinkel: 90°
- Leckrate: "Wasserdicht" nach EN 60534-4 L/1, besser
Klasse 5
- DN: 50
- kvs: 96 m³/h
- Medium: Wasser, Kaltwasser, Kühlwasser,
Warmwasser, Heisswasser, Wasser mit Frostschutz
- Mediumstemperatur: -10.120 °C
- Betriebsdruck zulässig: 1600 kPa
- Werkstoff Ventilkörper: Messing CW602N (DZR)
- Werkstoff Innengarnitur: Entzinkungsfreies
Pressmessing (DZR), CW602N, verchromt
- Nenndruck / PN Klasse: PN 40
- Anschluss-gewinde: G 2¾" B

Technical Details Antrieb:
- Drehmoment: 10 Nm
- Drehwinkel: 90°
- Leistungsaufnahme: 1.5 VA, 1.0 W, Ruhezustand
Leistung: 0.6 W
- Stellzeit: 150 s
- Kabellänge: 0,9 m
- Notstellfunktion: Nein
- Stellsignal: DC 0/2...10 V
- Schutzart: IP54
- Umgebungstemperatur Betrieb: -32.55 °C
- Umgebungsfeuchte Betrieb: 5.95 % r.F.
- Abmessungen (B x H x T): 88 x 112 x 143 mm
- Montagelage: Senkrecht bis waagrecht
- Betriebsspannung: AC/DC 24 V
- Stellungsrückmeldung: DC 0.10 V
- Montageort: Innenbereich, wettergeschützt
Menge: 1 St

**01.01.01.01.0010 Verschraubung RG-Ventile DN 50, 2er Set**
Verschraubung RG-Ventile DN 50

- Anschluss-Gewinde: G 2¾"
- DN: 50
- Anschlussg. ventilseitig: G 2¾ "
- Anschlussg. rohrseitig: Rp 2 "
- Werkstoff: Messing
Menge: 1 St

###### 01.01.01.02 Automationssysteme

**01.01.01.02.0001 DDC Feldcontroller 8R8**
Unitron-2 Controller FBU-8R8

Der FBU-8R8 ist ein programmierbarer Unitron-
Gebäudeautomationsregler für die Hauptanlage mit 8
Universaleingängen und 8 UniPutä + Relaiskanälen, der
für die Steuerung der Hauptanlage entwickelt wurde,
einschließlich RLT-Geräte, Kessel, Dacheinheiten und
Beleuchtung.
Der Controller verwendet eine 32-Bit-Verarbeitung mit
1 GHz, verfügt über 4 GB eMMC-Flash und 512 MB DDR3-
DRAM-Speicher und wird über ein 24-V-AC-Netzteil (30
VA) mit 7-tägiger (typischer) RTC-Sicherung betrieben.
Der Controller ermöglicht 1024 Strategieblöcke mit
Unterstützung für 1024 analoge Punkte und 1024
digitale Punkte mit 63 Geräten pro Feldbus. Firmware-
Upgrades sind über den integrierten Webserver möglich.
Unitron-2-Steuerungen sind kompatibel mit
gleichwertigen ABB BACnet-Steuerungen und können durch
Firmware-Upgrade über eine IP-Verbindung umgerüstet
werden.
Der FLX-8R8-Controller kann durch Hinzufügen eines FLX-
8R8-Moduls von 16 auf 24 I/O-Punkte erweitert werden.
Für Unitron-2-Anwendungen wird das Modul um weitere 8
Uniputs mit Relais erweitert.
Auf allen I/O-Kanälen befindet sich ein LED-Status  ,
der einen Hinweis auf einen Fehler- oder Override-
Status bietet.

Kommunikationsschnittstellen:

Ethernet-Ports: Wird für die Inbetriebnahme über einen
angeschlossenen PC verwendet, um die Baudrate und die
Controller-Adresse einzustellen
RS485 Unitron Feldbusanschluss (FBU-net adressierbar
an 63 Geräte)
FLX-Feldbus-Port zur Erweiterung der physikalischen I/
O-Datenpunkte auf 24 über 1 x angeschlossenes
Feldbusmodul FLX-8R8.

Spezifikation:

Betriebsspannung: 24V AC
Maximale Leistungsaufnahme: 30 VA
EMV-Immunität:
EN 61326-1: 2013
EMV-Emission:
EN 61326-1: 2013
EN 61000-3-2: 2014
EN 61000-3-3: 2013

Zertifizierung: UL-gelistet: UL916
Energiemanagementgeräte - Datei-Nr. E176435
Umgebungstemperatur: 0° bis 49°C
Gehäuse: DIN 43880 Typ-2 IP20, schwer entflammbares
ASA-Material,
Montage: DIN-Schiene
Abmessungen: 166 mm x 89,5 mm x 57 mm (ohne Klemmen)

Fabrikat: ABB Cylon
Typ:FBU-8R8
Menge: 1 St

**01.01.01.02.0002 DDC Feldbusmodul**
AS FLX-8R8 Feldbusmodul
Das Feldbusmodul beinhaltet alle erforderlichen Ein-
und Ausgabebaugruppen, digital und analog. Des
Weiteren sind so genannte Universelle Ein- und
Ausgänge für eine flexible Nutzung vorzuhalten.
Spannungsversorgung als Netzteil ist im Gerät
integriert. Versorgung mit 24 V AC vom Hauptcontroller
über FLX Verbindungsstecker.
Universelle Eingänge: 8 UE (AE oder DE)
Universelle Ein-/Ausgänge: 8 UNIP (AE, AA, DE oder DA)
UNIP = Uniputs(mit Relaisschaltausgang (2A)
Anschlüsse:

Kommunikationsschnittstellen:
FLX Feldbus Port zum Anschluss an CBX Zentraleinheit
über FLX Verbindungsstecker

Spezifikation:
 Ext.Versorgungsausgang: 18 V DC / 60 mA
EMV-Immunität:
EN 61326-1: 2013
EMV-Emission:
EN 61326-1: 2013
EN 61000-3-2: 2014
EN 61000-3-3: 2013
Zertifizierung: UL-gelistet: UL916
Energiemanagementgeräte - Datei-Nr. E176435
Umgebungstemperatur: 0° bis 50°C
Gehäuse: DIN 43880 Typ-2 IP20, schwer entflammbares
ABS-Material,
Montage: DIN-Schiene
Abmessungen: 104 mm x 89,5 mm x 57 mm (ohne Klemmen)

Fabrikat: ABB Cylon
Typ:FLX-8R8
Menge: 1 St

**01.01.01.02.0003 MBus Gateway**
MBus Gateway
Mbus Master - Gateway zu Modbus TCP
max.Anzahl M-Bus Slaves 16
web basierende Stand- Alone Gerät
Konfiguration über Web Server
Betriebsspannung: 100 - 240VAC
LED Anzeige für Betriebsbereitschaft,
Netzwerkverbindung, Bereitschaft MBus

Hinweis: Konfiguration aller Netzwerkgeräte
mit  Einstellung IP, Gateway und
Subnetmaske nach Vorgabe des AG
Menge: 1 St

**01.01.01.02.0004 DDC-Koppelmodul, 2-Pkt-Ausgang**
DDC-Koppelmodul, 2-Pkt-Ausgang
bestehend aus:
- Nothandbedienebene und Ausgangssignal
  2-Punkt-Ansteuerung durch Analog-Ausgänge oder
  Digital-Ausgänge einer Feldstation
- mit Handschalter der Handbedienebene:
  Ein/Aus/Automatik
- Ausgangsleistung 230VAC,4A
- Versorgungsspannung: 24VAC
- LED Anzeigedioden über die Schaltzustände
- potentialfreier Rückmeldekontakt für Handschaltung
- DIN -Schienenmontage
einbauen in den Schaltschrank zur Ansteuerung
von 2-Pkt gesteuerten Feldgeräten
Menge: 2 St

**01.01.01.02.0005 DDC-Koppelmodul, stetig**
DDC-Koppelmodul  stetiger Ausgang
bestehend aus:
- Nothandbedienebene und Ausgangssignal
  0 bis 10VDC - Ausgang
- Ansteuerung durch Analog-Ausgänge oder Digital-
  Ausgänge einer Feldstation
- mit Handschalter der Handbedienebene:
  Hand/Automatik
- mit Potentiometer: 0 bis 10VDC stufenlos
- Versorgungsspannung: 24VAC
- LED Anzeigedioden über die Schaltzustände
- potentialfreier Rückmeldekontakt für Handschaltung
- DIN -Schienenmontage
einbauen in den Schaltschrank zur Ansteuerung von
stetigen Feldgeräten
Menge: 2 St

##### 01.01.02 Schaltschränke

###### 01.01.02.01 Schaltschränke

**01.01.02.01.0001 Schaltschrank, wandhängend, IP54, 800x600x300 mm**
Schaltschrank, wandhängend

Bauform:  Wandschrank mit Montageplatte
Platzreserve:  Montageplatte  20%
  Kabelkanäle  20%
Schutzart:  IP 54 (auch für Einführungen)
Material-/stärke:
  Stahlblech St 42
  Gehäuse:  1,5 mm
  Tür :  2,0 mm
  Montagepl.:  3,0 mm
Fronttür:  mit Volltür
Schließung:  Doppelbart
Kabeleinführung:  von oben
Lackierung:
  Grundierung 2-fach
  Lackierung 1-fach
  RAL nach Wunsch des Bauherrn
gepl. Abmessungen:
  Höhe:  800 mm
  Breite:  600 mm
  Tiefe:  300 mm

mit Ausbau C-Schienen,
Kabelfangschiene,
Schaltplantasche, PE-Schiene, durchgehend
Schutzleiterverbindung,
komplett montiert
Menge: 1 St

**01.01.02.01.0002 Netzeinspeisung 20A, kpl.**
Netzeinspeisung 20A
Netzeinspeisung 230V / 20A
Baugruppe eingebaut im Bestand Schaltschrank bestehend
aus:

2 Hauptsicherung 1polig / 20A
1 Steuersicherungen 1polig / 4A
5 Schrankklemmen 4 mm2
Menge: 1 St

**01.01.02.01.0003 Netzteil 230V/24VDC 5A**
Netzteil 230V/24VDC
Baugruppe eingebaut im Schaltschrank bestehend aus:
2 Sicherungsautomat  1-polig/6A HK
1 Netzteil 230V/24VDC 5A
Menge: 1 St

**01.01.02.01.0004 Motorsteuerung für Lüftung 230V bis 0,5 kW**
Motorsteuerung für Lüftung 230V bis 0,5 kW

Baugruppe eingebaut im Schaltschrank bestehend aus:
1 Sicherungseinheit 1polig
1 Lastschütz 2S/2Ö
5 Schrankklemmen
Menge: 1 St

**01.01.02.01.0005 Freigabe Wärmepumpe**
Freigabe Wärmepumpe
Freigabe Ventilator
Baugruppe eingebaut im Schaltschrank bestehend aus:
1 Hilfsschütz/Relais
4 Schrankklemmen
Menge: 1 St

**01.01.02.01.0006 Störmeldung Wärmepumpe**
Störmeldung Fremdgewerk
Baugruppe eingebaut im Schaltschrank bestehend aus:
1 Koppelrelais
1 Kontrolllampen
2 Schrankklemmen
Menge: 1 St

**01.01.02.01.0007 Ventilsteuerung stetig mit Rückmeldung**
Ventilsteuerung stetig mit Rückmeldung
Baugruppe eingebaut in den Schaltschrank bestehend aus:

6 Schrankklemmen
Menge: 2 St

**01.01.02.01.0008 Relais 2 Wechsler**
Relais 2 Wechsler,
welche keiner Funktionsbaugruppe zugeordnet werden
können
Menge: 4 St

**01.01.02.01.0009 Einbau DDC pro DP**
Einbau DDC pro DP
Einbau der DDC-Station und Verdrahtung auf Klemme
Preis pro Datenpunkt
Menge: 22 St

**01.01.02.01.0010 Fühleraufschaltung**
Fühleraufschaltung
Baugruppe eingebaut in den Schaltschrank bestehend aus:
3 Schrankklemmen
Menge: 10 St

**01.01.02.01.0011 Fühleraufschaltung aktive Fühler**
Fühleraufschaltung aktive Fühler
Baugruppe eingebaut in den Schaltschrank bestehend aus:
4 Schrankklemmen
Menge: 1 St

**01.01.02.01.0012 Zähleraufschaltung Mbus RTU**
Zähleraufschaltung Mbus RTU

2 Schrankklemmen - Trennklemmen
Menge: 3 St

**01.01.02.01.0013 Aufschaltung Modbus RTU Geräte**
Aufschaltung Modbus RTU Geräte
-Wärmepumpe
-Lüftungsanlage
-Raumbediengeräte
Menge: 1 St

**01.01.02.01.0014 Störmeldung Leckagedetektor**
Störmeldung Leckagedetektor
Baugruppe eingebaut im Schaltschrank bestehend aus:
1 Koppelrelais
4 Schrankklemmen
Menge: 2 St

**01.01.02.01.0015 Inbetriebnahme des Schaltschrankes**
Inbetriebnahme des Schaltschrankes
Inbetriebnahme/Einmessen der Anlage
Erstellen der Messprotokolle
Menge: 1 St

**01.01.02.01.0016 Feldgerätebeschriftung**
Feldgerätebeschriftung
Kunststoffschilder 80 x 25 mm oder mit
Beschriftungsgerät
befestigt auf oder neben dem Feldgerät
Menge: 15 St

##### 01.01.03 Automationsmanagement

###### 01.01.03.01 Dienstleistungen

**01.01.03.01.0001 DDC-Datenpunkte programmieren**
DDC-Datenpunkte programmieren
Umfang: Regelprogramme entsprechend dem Anlagenschema
erstellen. Die Datenpunkliste muss schriftlich
genehmigt vorliegen. In den Preis sind alle Kosten der
Programmierung gem. Datenpunktliste einzukalkulieren
Menge: 22 St

**01.01.03.01.0002 kommunikative-Datenpunkte programmieren**
kommunikative-Datenpunkte programmieren
Umfang: Regelprogramme entsprechend dem Anlagenschema
erstellen. Die Datenpunkliste muss schriftlich
genehmigt vorliegen. In den Preis sind alle Kosten der
Programmierung gem. Datenpunktliste einzukalkulieren
Menge: 30 St

**01.01.03.01.0003 DDC-Datenpunkte parametrieren**
DDC-Datenpunkte parametrieren
Eingeben und Anpassen des programmierten Regelregimes
entprechend der Datenpunktliste in Anwesenheit des
Betreibers/Nutzers der Anlage.
Einregulieren der Regelkreise, Zuordnung der Parameter
und Einstellen der Sollwerte. Anpassen der Datenpunkte,
Aktivieren der Zeitprogramme
Menge: 22 St

**01.01.03.01.0004 kommunikative-Datenpunkte parametrieren**
kommunikative- Datenpunkte parametrieren
Eingeben und Anpassen des programmierten Regelregimes
entsprechend der Datenpunktliste in Anwesenheit des
Betreibers/Nutzers der Anlage.
Einregulieren der Regelkreise, Zuordnung der Parameter
und Einstellen der Sollwerte. Anpassen der Datenpunkte,
 Aktivieren der Zeitprogramme
Menge: 30 St

**01.01.03.01.0005 Anbindung Messwerte auf Datenbank KIJ**
Anbindung Messwerte auf bestehende Datenbank der KIJ.
Diese Position beinhaltet:
- Vorbereiten der Messwertdatenpunkte für die Übergabe
  an die Datenbank mit vorgegebenen Adressschlüssel
- automatische Übergabe der Messwerte von den
  Automatisierungsstationen in regelmäßigen
Zeitabständen
- automatisches Integrieren der übergebenen
  Messwerte in der Datenbank für Langzeitspeicherung
  auf dem System der KIJ.
Menge: 67 St

**01.01.03.01.0006 Alarm-Programmierung**
Alarm-Programmierung
Alarme programmieren nach den Vorgaben Alarmmanagement
der KIJ und Anbindung an vorhandene Alarm-DP.
Erstellung Handlungs- und Anweisungsliste für jeden
Alarm - Zuarbeitung der Ansprechpartner und Hinweise
EMA usw. durch Auftraggeber
Menge: 20 St

**01.01.03.01.0007 Anpassung vorhandene Regelstragie**
Anpassung vorhandene Regelstrategie
Umfang: Regelprogramme entsprechend dem  neuen
Anlagenschema anpassen.
- Einbindung neue Wärmepumpe in Pufferregelung
- Optimierung Regelung Fernwärme
- Anpassung Solarregelung
- Anpassung Kälteansteuerung
Menge: 1 St

**01.01.03.01.0008 Inbetriebnahme AS**
Inbetriebnahme der Automatisierungsstation
aktuelle Firmware / Update laden
Adressierung der Controller
Laden der Programme
Buskommunikation herstellen
Menge: 1 St

**01.01.03.01.0009 Inbetriebnahme Busgeräte**
Inbetriebnahme der Busgeräte
Mbus oder Modbus Geräte einstellen, Busparameter und
Buskommunikation herstellen/ prüfen
Menge: 5 St

**01.01.03.01.0010 DP-Test**
Datenpunkttest
Menge: 22 St

**01.01.03.01.0011 DP-Test kommunikative- Datenpunkte**
Datenpunkttest der kommunikative- Datenpunkte
Menge: 30 St

**01.01.03.01.0012 Anlagenbilder erstellen**
Anlagenbilder zur Anzeige der Betriebszustände der
automatisierten Anlagen gem. Regelschemata neu
erstellen
Menge: 2 St

**01.01.03.01.0013 Anlagenbilder anpassen**
Anlagenbilder zur Anzeige der Betriebszustände der
automatisierten Anlagen gem. Regelschemata anpassen
Menge: 4 St

**01.01.03.01.0014 Aufschalten auf Leitzentrale KIJ**
Aufschalten auf die Leitzentrale der KIJ
Die Aufschaltung auf den Leitrechner der KIJ erfolgt
ohne Gateway oder Einwahlprogramme
Menge: 1 St

##### 01.01.04 Kabel, Leitungen und Verlegesysteme

###### 01.01.04.01 Kabel und Leitungen

*Hinweis: Kabelverlegung teileweise in Bestandsverlegesysteme*
Kabelverlegung teileweise in Bestandsverlegesysteme
Positionspreise incl. liefern und Verlegung, Verlegen
auf vorhandenen Trassen, öffnen vorhandener
Kabelkanäle, Verlegung in vorhandenen Rohren

**01.01.04.01.0001 Kommunikationskabel LiYCY 4x0,5**
Kommunikationskabel LiYCY 4x0,5

Technische Details
Leiter-Material  Kupfer
Leiter-Oberfläche  blank
Leiternennquerschnitt  0,5 mm²
Leiter-Klasse  Kl.5
Ader-Zahl  4
Anzahl der Verseilelemente  1
Verseilelement  nein
Werkstoff der Aderisolation  Polyvinylchlorid (PVC)
Spezifizierung Aderisolation  sonstige
Ader-Kennzeichnung  Farbe
Schirm über Verseilelement  ohne
Verseilung  Lagen
Schirm über Verseilung  Geflecht
Kabel längswasserdicht  nein
Kabel querwasserdicht  nein
Geeignet zur Verlegung im Erdreich  nein
Schutzmantel  ohne
Mantelmaterial  Polyvinylchlorid (PVC)
Spezifizierung Mantelmaterial  sonstige
Mantel-Farbe  grau
Kabelgeometrie  rund
Raucharm nach IEC 61034-2  nein
Halogenfrei nach IEC 60754-2  nein
Brandverhaltensklasse nach EN 13501-6  Eca
Rauchentwicklungsklasse nach EN 13501-6  ohne
Abtropfverhaltensklasse nach EN 13501-6  ohne
Säureentwicklungsklasse nach EN 13501-6  ohne
Ölbeständig nach EN 60811-404  nein
Außendurchmesser 6,3 mm
Min. zulässiger Biegeradius, flexibler Einsatz/freie
Bewegung  94,5 mm
Min. zulässiger Biegeradius, stationärer Einsatz/fest
verlegt  37,8 mm
Zul. Kabelaußentemperatur bei Montage/Handling  -5..70
°C
Zul. Kabelaußentemperatur nach Montage ohne
Erschütterung  -40..70 °C
Kategorie  sonstige
UV-beständig  nein

verlegt in Rohr, Hängeschelle, Kanal, Pritsche, Leiter
Menge: 50 m

**01.01.04.01.0002 Fm-Innenkabel J-Y(St)Y 2x2x0,8 Lg**
Installationskabel DIN VDE 0815 J-Y(St)Y 2x2x0,8 Lg
verlegt auf Pritsche, in Rohr, Hängeschelle, Kanal,
Hohlwand oder in Schlitz mit Befestigung (ohne
Herstellung des Schlitzes)
Menge: 180 m

**01.01.04.01.0003 Fm-Innenkabel J-Y(St)Y 4x2x0,8 Lg**
Installationskabel DIN VDE 0815 J-Y(St)Y 4x2x0,8 Lg
verlegt auf Pritsche, in Rohr, Hängeschelle, Kanal,
Hohlwand oder in Schlitz mit Befestigung (ohne
Herstellung des Schlitzes)
Menge: 25 m

**01.01.04.01.0004 PVC-Schlauchleitung F-CY-JZ 5 G 0,75**
Spezial-PVC-Schlauchleitung F-CY-JZ 5 G 0,75
in Anlehnung an DIN VDE 0281 T.13,
Adern schwarz mit Ziffernaufdruck,
Schutzleiter grün-gelb,
Gesamtabschirmung als Cu-Geflecht, Mantelfarbe grau,
Leitung mit VDE-Prüfzeichen,
verlegt auf Pritsche, in Rohr, Hängeschelle, Kanal,
Hohlwand oder in Schlitz mit Fixierung (ohne
Herstellung des Schlitzes)
Menge: 50 m

**01.01.04.01.0005 Mantelleitung NYM-J 3 G 1.5**
Leitung DIN VDE 0250-204 NYM-J 3 G 1.5, Cu-Zahl 43
verlegt auf Pritsche, in Rohr, Hängeschelle, Kanal, in
vorbereiteten Schlitz (ohne Erstellung des Schlitzes)
Menge: 80 m

**01.01.04.01.0006 Mantelleitung NYM-J 5 G 1.5**
Leitung DIN VDE 0250-204 NYM-J 5 G 1.5, Cu-Zahl 43
verlegt auf Pritsche, in Rohr, Hängeschelle, Kanal, in
vorbereiteten Schlitz (ohne Erstellung des Schlitzes)
Menge: 10 m

**01.01.04.01.0007 Etikettenträger 40x17 mit Gurt**
Kabelbezeichnung mit Etikettenträger 40x17 mm mit Gurt,
 Kunststoff, geschützt einlegbares Etikett, dauerhaft
beschriftet
Menge: 22 St

###### 01.01.04.02 Verlegesysteme

**01.01.04.02.0001 PVC-Rohr, mittel, starr, aP, offen, NG 20, Schellen**
Elektroinstallationsrohr DIN EN 50086, aus PVC-hart,
einwandig, glatt, starr,
Nenngröße/Außendurchm.  : 20 mm,
Innendurchmesser mind.  : 17,1 mm,
Klassifizierung  : 3321,
Mindestdruckfestigkeit  : 750 N/5 cm
für mittlere mechanische Beanspruchung,
verlegen offen, auf Putz/Wand/Gebälk,
einschließlich anteiliger Befestigungsschellen und
Befestigungsmittel.
Menge: 6 m

**01.01.04.02.0002 PVC-Rohr, mittel, starr, aP, offen, NG 25, Schellen**
Elektroinstallationsrohr DIN EN 50086, aus PVC-hart,
einwandig, glatt, starr,
Nenngröße/Außendurchm.  : 25 mm,
Innendurchmesser mind.  : 21,7 mm,
Klassifizierung  : 3321,
Mindestdruckfestigkeit  : 750 N/5 cm
für mittlere mechanische Beanspruchung,
verlegen offen, auf Putz/Wand/Gebälk,
einschließlich anteiliger Befestigungsschellen und
Befestigungsmittel.
Menge: 12 m

**01.01.04.02.0003 PVC-Rohr, mittel, starr, aP, offen, NG 32, Schellen**
Elektroinstallationsrohr DIN EN 50086, aus PVC-hart,
einwandig, glatt, starr,
Nenngröße/Außendurchm.  : 32 mm,
Innendurchmesser mind.  : 28,6 mm,
Klassifizierung  : 3321,
Mindestdruckfestigkeit  : 750 N/5 cm
für mittlere mechanische Beanspruchung,
verlegen offen, auf Putz/Wand/Gebälk,
einschließlich anteiliger Befestigungsschellen und
Befestigungsmittel.
Menge: 6 m

**01.01.04.02.0004 Leitungsführungskanal 15x15 mm**
Elektroinstallationskanal DIN VDE 0604
als Leitungsführungskanal,
Außenmaße H/B mind.  : 15/ 15 mm,
aus Kunststoff,
mit anteiligem Oberteil aus Kunststoff,
Farbton  : nach Wahl AG,
einschl. systembedingter Form- und Verbindungsstücke,
überwiegend auf Mauerwerk
Menge: 2 m

**01.01.04.02.0005 Leitungsführungskanal 40x57 mm**
Elektroinstallationskanal DIN VDE 0604
als Leitungsführungskanal,
Außenmaße H/B mind.  : 40/ 57 mm,
aus Kunststoff,
mit anteiligem Oberteil aus Kunststoff,
Farbton  : nach Wahl AG,
einschl. systembedingter Form- und Verbindungsstücke,
überwiegend auf Mauerwerk
Menge: 6 m

**01.01.04.02.0006 Abzweigdose grau Größe 84x84mm/5x2,5mm²**
Abzweigdose grau Größe 84 x 84 mm bis 5x2,5mm²
Kunststoff-Abzweigkasten grau mit selbstdichtenden
Einführungen, oder notwendigen Iso-Verschraubungen und
 dazugehörendem Klemmenmaterial in wassergeschützter
Ausführung,
Klemmen bis  : 5x 2,5 mm²
liefern und montieren
Menge: 5 St

###### 01.01.04.03 Anschlussarbeiten

**01.01.04.03.0001 Einführen E-Kabel in den Schaltschrank**
Einführen E-Kabel in den Schaltschrank
Umfang: Kabel einführen /absetzen.
Die Leitungen müssen vollständig verlegt und nach
Kabelplan gekennzeichnet sein.
Das Einführen, Abisolieren, Zugentlastung und Markieren
ist Bestandteil dieser Position
Menge: 22 St

*Hinweis: Signalleitung geschirmt anschließen jeweils einseitig*
Signalleitung geschirmt anschließen jeweils einseitig
einschl. absetzen, einführen und nach Klemmenplan
anschließen, mit allem notwendigen Zubehör einschl.
Adermarkierer,
Leitung wie J-Y(St)Y, LiYCY, Li2YCYv oder A-2Y(L)2Y

**01.01.04.03.0002 Leitung 2x2x0,6/0,8, 2x2x0,75, 4x0,75 anschließen**
Signalleitung 2x2x0,6/0,8 / 2x2x0,75 / 4x0,75
anschließen
Menge: 30 St

**01.01.04.03.0003 Leitung bis 5x0,75 anschließen**
Signalleitung bis 5x0,75 anschließen
Menge: 6 St

**01.01.04.03.0004 Leitung 4x2x0,6/0,8 anschließen**
Signalleitung 4x2x0,6/0,8 anschließen
Menge: 4 St

*Hinweis: Mantelleitung oder Kabel anschließen jeweils einseitig*
Mantelleitung oder Kabel anschließen jeweils einseitig
einschl. absetzen, einführen und nach Klemmenplan
anschließen, mit allem notwendigen Zubehör einschl.
Adermarkierer

**01.01.04.03.0005 Leitung bis 3x1,5/2,5 anschließen**
Mantelleitung oder Kabel bis 3x1,5/2,5 anschließen
Menge: 2 St

**01.01.04.03.0006 Leitung bis 5x1,5/2,5 anschließen**
Mantelleitung oder Kabel bis 5x1,5 /2,5 anschließen
Menge: 2 St

##### 01.01.05 Sonstiges

###### 01.01.05.01 Projektierung, Sonstiges

**01.01.05.01.0001 Abklärung während der Werksplanung je Anlage**
Abklärung während der Werksplanung
Abklärung während der Werksplanung und Bauzeit
Klären der technischen Daten mit den übrigen am
Vorhaben Beteiligten (je Anlage).

Abklärung bauseitiger Absprachen mit den Gewerken
Sanitär, Heizung, Lüftung vor Ort;
Teilnahme an Besprechungen;
Koordinierung Mitarbeiter;
an- und Abfahrt zur Baustelle
Menge: 1 St

**01.01.05.01.0002 Schalt-/Kabelpläne erstellen Wandschrank**
Schalt-/Kabelpläne erstellen je Wandschrank
Umfang: Werkstattplan/Schaltschrankverkabelung.
Erstellen der Schalt-und Kabelpläne mit CAD -System.
Anfertigen der Anlagendokumentation
und liefern der Stückliste.
Vorlage der Pläne zur Genehmigung beim Bauüberwacher.
Menge: 1 St

**01.01.05.01.0003 Fortschreibende Werksplanung und Abklärung während der Werksplanung**
Abklärung während der Werksplanung und Bauzeit
Klären der technischen Daten mit den übrigen am
Vorhaben Beteiligten .

- Anpassung der zugearbeiteten Regelschemen auf
  aktuellen Stand
- Anpassung Datenpunktlisten im Standartformat
  nach Absprache KIJ
- Standortabsprachen der ASPs, MSR-Unterverteiler
  sowie der Feldgeräte
- Abgleich der bauseitgen Lieferung wie Pumpendaten/
  Lüfterdaten/BSK/VSR/ usw. mit den MSR Planungsdaten
- Erstellung von Energieverbraucherlisten
Menge: 1 pau

**01.01.05.01.0004 Formale Abnahme je Anlage**
Formale Abnahme je Anlage
Durchführen der terminlichen Organisation der
offiziellen formalen Abnahme durch den Bauherrn mit
Teilnahme der Bauherrenvertreter und von Vertretern
aller Zulieferer und ausführenden Firmen,
einschließlich der beistellenden Firmen.

In der Abnahmeprüfung demonstriert der
Systemlieferant, dass das installierte
Gebäudeautomatisierungssystem den Forderungen des
Leistungsverzeichnisses entspricht. Dazu sind
alle physikalischen und funktionalen Anforderungen an
das Projekt beispielhaft vorzuführen und zu zeigen.

Die Abnahmeprüfung ist vom Systemlieferant mindestens
2 Wochen vor deren Durchführung beim Bauherrn zu
beantragen.

Voraussetzung für die Beantragung ist, dass die Feld-
Funktionsprüfungen und der Probebetrieb
mängelfrei abgeschlossen sind.

Eine Abnahme der Leistungen erfolgt durch den AG erst
nach vollständiger und fehlerfreier
Leistungserbringung durch die AN MSR und AN GLT. Die
Endabnahme erfolgt gemeinsam.

Zur Übergabe sind alle Revisionszeichnungen,
Funktionsbeschreibungen, sowie die
Gerätebeschreibungen, technische Datenblätter und
Wartungsanleitungen aller vorkommenden Geräte,
vorzulegen.
Menge: 1 St

**01.01.05.01.0005 Einmalige Einweisung des Betreibers**
Einmalige Einweisung des Betreibers in die Funktion
und Betriebsweise sowie in Dokumentation und Bedienung
(Betriebs- und Störungsfall) des Liefer- und
Leistungsumfanges.
Die erfolgte Durchführung wird dem Auftragnehmer vom
Betreiber oder seinem Bevollmächtigten schriftlich
bestätigt.
Menge: 1 St

**01.01.05.01.0006 Aufschalten auf Leitzentrale KIJ**
Die Aufschaltung auf den Leitrechner der KIJ erfolgt
ohne Gateway oder Einwahlprogramme

Backup der Anlage erstellten
Upload auf den GLT Rechner der KIJ
Aktualisierung/ Umwandlung der Gesamt Anlage
Vorbereiten und einfügen der Daten in Datenbank KIJ
Menge: 1 St

**01.01.05.01.0007 Probebetrieb**
Probebetrieb der gesamten Anlagen wie vor beschrieben,
einschließlich der beigestellten Komponenten sowie
weiterverwendeter Bestandsanlagen erfolgt durch den
Auftragnehmer.
Für die Anlage ist vom AN vor der Abnahme ein 3-
tägiger Probebetrieb, mind. 2 Stunden täglich,
durchzuführen. Während des Probebetriebes ist
insbesondere die Einregulierung der Anlage mit
Einweisung des Betriebspersonals vorzunehmen. Die
Einweisung und die Einregulierung sind zu
protokollieren.
Außerdem sind während des Probebetriebes bereits alle
auftretenden Mängel vom AN sofort zu beheben und der
vertragliche Zustand herzustellen.
Der Probebetrieb beginnt nach erfolgter Inbetriebnahme,
 Funktionsprüfung durch den Bauherrn bzw. dessen
Vertreter sowie festgestellter Mängelfreiheit.
Während des Probebetriebes ist das Automationssystem
zu optimieren und den sich ergebenden Situationen des
Nutzerbetriebes anzupassen.
Nach Beendigung des Probebetriebes hat der AN die
Abnahme der mängelfreien Anlage schriftlich beim
Bauherrn bzw. dessen Vertreter zu beantragen.
Menge: 1 St

*Hinweis: Stundenlohnarbeiten dürfen nur auf Anordnung der*
Stundenlohnarbeiten dürfen nur auf Anordnung der
Bauleitung durchgeführt werden.
Die anzugebenden Stundenverrechnungssätze snd unter
Beachtung der preisrechtlichen Vorschriften zu
ermitteln, einschl. des anteilig zu berücksichtigenden
Aufsichtspersonals, und gelten unabhängig von der
Anzahl der anzurechnenden Stunden, einschl.
Gemeinkosten, Sozialkassenbeiträge, vermögenswirksamer
Leistungen, evtl. anfallenden Reise- bzw.
Auslösekosten usw., mit Ausnahme der Zuschläge für
Nacht-, Sonn- und Feiertagsarbeit.
Die Durchführung der Stundenlohnarbeiten ist mit
Tätigkeitsnachweis zu dokumentieren und wöchentlich
bei der Bauleitung einzureichen.
Folgende Punkte sind zwingend anzugeben:
- Datum, Uhrzeit (von...bis...),
- Tätigkeitsbeschreibung,
- Name und Anzahl der/des Beschäftigten,
- Unterschrift des Projektleiters.
Für etwa anfallende Stundenlohnarbeiten werden auf
Nachweis unverbindlich vorgesehen:

**01.01.05.01.0008 Regeltechnikmontagearbeiten A-Monteur**
Regeltechnikmontagearbeiten A-Monteur
diese Position enthält zusätzliche Arbeiten, welche im
Leistungsverzeichnis nicht erwähnt sind. Sie werden
gegen vom AG unterschriebenen Stundennachweis
abgerechnet
Menge: 1 Std

**01.01.05.01.0009 Regeltechnikmontagearbeiten Techniker/Programmierer**
Regeltechnikmontagearbeiten Techniker/Programmierer
diese Position enthält zusätzliche Arbeiten, welche im
Leistungsverzeichnis nicht erwähnt sind. Sie werden
gegen vom AG unterschriebenenStundennachweis
abgerechnet
Menge: 1 Std

**01.01.05.01.0010 Anlagendokumenation**
Die Dokumentationsunterlagen für den gesamten Leistungsinhalt dieser Losnummer sind 4 Wochen vor Fertigmeldungsanzeige des AN durch den AN dem Bauherren zur Prüfung vollständig zu übergeben.

Die VOB Abnahme erfolgt erst nach geprüfter und bestätigter Dokumentation durch den AG. Die Bestandsunterlagen sind 2fach in Papierform sowie 1 fach in digitaler Form als dwg . bzw.  pdf . auf einer CD / DVD Struktur wie Papierexemplar zu übergeben . Die hierzu erforderlichen Mutterpausen der Gebäudepläne werden vom AG zur Verfügung gestellt. Die Unterlagen sind in beschriftete Ordner einzuheften und entsprechend Sachgebieten mit Trennblättern zu gliedern. Auf der CD / DVD sind die Prospekte als einzelne pdf. Datein mit kurzer Beschreibung im Dateinamen abzulegen. Die Bezeichnungen müssen eindeutig sein. Die Bestandunterlagen sind wie folgt aufzubauen:

00.  Daten CD
0.  Inhaltsverzeichnis
1.  Projektbeschreibung
2.  Fachunternehmererklärung, Firmenzulassungen,  Zertifizierungen
3.  Abnahmeprotokolle, Sachverständigenabnahmen,  Einweisungsprotokolle
3.1  Abnahmeprotokolle
3.2  Einweisungsprotokolle
3.3  Sachverständigenabnahmen
4.  Anmeldungen/ Genehmigungen
4.1  Versorgungsträger
4.2  Sonstige
5.  Technische Unterlagen
5.1  Anlagendokumentation
5.1.1  Gebäudeautomation
5.1.1.1  Herstellerverzeichnisse
5.1.1.2  Zulassungen und Herstellerbescheinigungen
5.1.1.3  Ersatz- und Zubehörteile
5.1.1.4  Bedienungs - und Betriebsanleitung
5.2  Technische Beschreibungen/ B erechnungen
6.  Mess- , Prüf- und Inbetriebnahmeprotokolle
6.1  Gebäudeautomation
7.  Pläne / Zeichnungen / Schemata
7.1  Gebäudeautomatioon
8.  Fotodokumentation
8.1  Gebäudeautomation
9.  Wartung und Instandhaltung
9.1  Wartungsverträge
9.2  Wartungs - und Pflegehinweise, Instandhaltung
9.2.1  Gebäudeautomation

Zusammenstellung der Dokumentationsunterlagen
des gesamten Leistungsumfanges des Auftragnehmers.

entsprechend der o.a. Struktur des AG

Aus Gründen einer allgemein verständlichen
Anlagendokumentation sind für den beauftragten
Leistungsumfang folgende Unterlagen beizustellen:
- topologische Systemübersicht
- Stücklisten
- MSR-Funktionsbeschreibungen
- detaillierte Gerätebeschreibungen
- Bedienungs- und Wartungsanweisungen

Bei Beauftragung der Schaltschränke:
- Stromlaufpläne
- Klemmenanschlußpläne
- Stücklisten

Bei Beauftragung der Elektroinstallation:
- Kabellisten

Mit den Unterlagen müssen Dritte in der Lage sein,
Anlagenaufbau und Anlagenfunktionen nachzuvollziehen.
- Installationspläne
- Klemmpläne
- Kabellisten
- Messprotokolle
Davon unabhängig sind 1 Exemplar(e) der Klemmpläne und
Stromlaufpläne mit dem Schaltschrank auf die Baustelle
zu liefern.

Die Unterlagen müssen bei Übergabe der Anlagen dem
letzten aktuellen Stand entsprechen und mit dem
aktuellen Datum versehen sein.

Bereitstellung der Unterlagen digital zum Download.
Die Sortierung hat nach o.a. Struktur zu
erfolgen. Diese kann dem AN als Ordnerstruktur
übergeben werden.

Ohne die Vorlage diese Unterlagen findet keine Abnahme

Alle Bescheinigungen müssen in deutscher Sprache
verfasst sein.

Die vollständigen Bestandsunterlagen sind als dwg- und
pdf-File auf CD-Rom bzw. sonstigen digitalen
Datenträger zu übergeben.

erstellen und liefern
Menge: 1 psch

**01.01.05.01.0011 Baustelleneinrichtung**
Einrichten, Vorhalten von Lager- und Arbeitsplätzen, Vorhalten aller für die Leistungserbringung benötigten Maschinen und Geräte über die vereinbarte Ledistungszeit sowie Räumen der Baustelle einschl. Entfernen von Verunreinigungen
Menge: 1 psch

USt %: 19
